# Muster-Leistungsbeschreibung
Leistungsbeschreibung (GAEB 90, DA81)
Währung: EUR

## W4-E Holzrahmenbau, Verblendmauerw., SoF
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur DIN 18533 (Ausgabe Juli
2017)

Die DIN 18533 (Ausgabe Juli 2017) regelt die
Einbausituation von nicht wasserdichten Bauteilen
für die Wasserbeanspruchungen und gilt für die
Abdichtung gegen

-Bodenfeuchte und nicht drückendes Wasser (W1-E),
-von außen drückendes Wasser (W2-E),
-nicht drückendes Wasser auf erdüberschütteten
Decken (W3-E),
-Spritzwasser am Wandsockel und Kapillarwasser
  in und unter erdberührten Wänden (W4-E).

Im Bereich der Bauwerksabdichtung ist eine
Weiterentwicklung der Abdichtungsstoffe und der
Ausführungstechniken festzustellen, dem die
Normung der Bauweisen nur verzögert folgt.

Gemäß der Vergabe- und Vertragsordnung für
Bauleistungen
(VOB) Teil C: Allgemeine Technische
Vertragsbedingungen für Bauleistungen (ATV) -
Abdichtungsarbeiten können nach Punkt 0.3
Einzelangaben bei Abweichungen von den ATV
geregelt werden.

Abweichungen von Produkten und
Anwendung sind eindeutig und im Einzelnen
in der Leistungsbeschreibung aufzuführen.

**00001.0001 Hinweise MDS gemäß DIN 18533 (MB 2K)**
Remmers MB 2K erfüllt die Anforderungen an
rissüberbrückende, mineralische Dichtungsschlämmen
(MDS) gemäß den Prüfgrundsätzen (PG-MDS/FPD) sowie
die
Anforderungen an kunststoffmodifizierte
Bitumendickbeschichtungen (PMBC) in Anlehnung an
die DIN EN 15814.

MB 2K ist als Abdichtung für die
Wassereinwirkungsklassen - ?Bodenfeuchte und nicht
drückendes Wasser bei Bodenplatten und
erdberührten Wänden" (W1-E) auf Betonuntergründen
und - ?Spritzwasser und Bodenfeuchte am Wandsockel
sowie Kapillarwasser in und unter Wänden" (W4-E)
normkonform einsetzbar.

MB 2K ist als Abdichtung für die
Wassereinwirkklassen

- ?Bodenfeuchte und nicht drückendes Wasser bei
Bodenplatten und erdberührten Wänden" (W1-E) auf
Mauerwerk,
- "von außen drückendes Wasser" (W2-E) sowie
- "nicht drückendes Wasser auf erdüberschütteten
Deckenflächen" (W3-E)

gemäß VOB Vergabe- und Vertragsordnung für
Bauleistungen- Teil C: Allgemeine Technische
Vertragsbedingungenfür Bauleistungen (ATV) ?
DIN 18336 ?Abdichtungsarbeiten? zu vereinbaren.

Der Bauherr ist durch den Fachbetrieb auf diese
Abweichung zur DIN 18533 schriftlich
hinzuweisen.

**00001.0002 Hinweise zur Wassereinwirkungsklasse W4-E (MDS)**
Die in dieser Muster-Leistungsbeschreibung
beschriebene Ausführung entspricht den Vorgaben
der DIN 18533 Teil 3 Abschnitt 10 "Abdichtung mit
rissüberbrückenden mineralischen Dichtungsschlämmen
(MDS)".

Die Abdichtung ist wirksam gegen die
Wassereinwirkungsklasse:

W4-E - "Spritzwasser und  Bodenfeuchte am
Wandsockel sowie Kapillarwasser in und unter
Wänden."

### Titel 00002 Sockelabdichtung im Holzrahmenbau (2-schaliges Mauerwerk)

**00002.0001 Kanten und Außenecken brechen**
Kanten und Außenecken mit geeignetem
Gerät ca.10 mm breit anfasen / brechen,
Grate entfernen.
Einheit: lfm

**00002.0002 Abzudichtende Flächen reinigen**
Reinigen der abzudichtenden,
mineralischen Flächen.
Zementleim, Staub, Mörtelreste und Grate
sind durch einen mechanischen Abtrag
wie schleifen, strahlen oder fräsen zu entfernen.
Es ist ein staubfreier und tragfähiger
Untergrund herzustellen.
Einheit: m2

**00002.0003 Fehlstellen > 5 mm mit einem mineralischen Mörtel verschließen**
*** Bedarfsposition ohne GB
Offene Fugen, Fehlstellen
oder Ausbrüche > 5 mm
mit dem mineralischen,
wasserdichten Mörtel,
Remmers WP DS Levell, verschließen.
Stark saugende Untergründe sind
vorzunässen.

Verbrauch:
Ca. 8,5 kg/m² bei 5 mm Schichtdicke
Remmers WP DS Levell <0426>
Einheit: St

**00002.0004 Grundierung mit Spezialgrundierung**
*** Bedarfsposition ohne GB
Abzudichtende saugfähige, mineralische
Untergründe mit der lösemittelfreien,
Spezialgrundierung, Remmers Kiesol MB,
grundieren.

Produkt durch Streichen, Rollen oder
Spritzen gleichmäßig auftragen.
Pfützenbildung vermeiden.

Verbrauch:
Ca. 0,1-0,2 l/m² Remmers Kiesol MB <3008>
Einheit: m2

**00002.0005 Kratzspachtelung mit rissüberbrückender MDS**
Lunker, Poren, Putzrillen oder Fehlstellen < 5 mm
auf mineralischen Untergründen mittels einer
Kratzspachtelung aus der rissüberbrückenden,
mineralischen Dichtungsschlämme (MDS),
Remmers MB 2K,
verschließen und egalisieren.

Angemischtes Material mittels geeignetem
Werkzeug in einer dünnen Schicht ganzflächig
auf den vorbereiteten Untergrund auftragen
und oberflächenbündig abziehen.

Kratzspachtelung vollständig durchtrocknen lassen.

Verbrauch:
Abhängig vom Untergrund,
ca. 0,5 kg/m² Remmers MB 2K <3014>
Einheit: m2

**00002.0006 Kontaktschicht auf nicht mineralischen Untergründen, MDS 2K**
Kontaktschicht auf dem abzudichtenden,
nicht mineralischen Untergrund mit der
2-komp., rissüberbrückenden,
mineralischenDichtungsschlämme (MDS),
Remmers MB 2K, herstellen

Angemischtes Material mittels Glätter
in einer dünnen Schicht auf den
vorbereiteten Untergrund auftragen
und oberflächenbündig abziehen.

Verbrauch:
ca. 0,5 kg/m² Remmers MB 2K <3014>
Einheit: m2

**00002.0007 Wand-Sohlenanschluß, Innenecken undFugen / Übergänge mit Fugenband und MDS**
Wand-Sohlenanschluß, Innenecken und
Fugen / Übergänge zu
nichtmineralischen Bauteilen
mit dem hochwertigen, vliesbeschichteten
Premium-Dichtband auf NBR Kautschuk
Basis, Remmers Tape VF,
und der rissüberbrückenden,
mineralischen Dichtungsschlämme (MDS),
Remmers MB 2K überarbeiten.

Kontaktschicht / Kratzspachtelung mit dem
Abdichtungsstoff herstellen und vollständig
durchtrocknen lassen.

Fugenband vollflächig mit dem Abdichtungsstoff
verkleben.
Ansätze sind mit einer Überlappungsbreite
von > 10 cm auszuführen.

Verbrauch:
Ca. 1 m/m
Remmers Tape VF 120 <5071>
Ca. 1 m/m
Remmers Tape VF 250 <4805>
Ca. 1 St./Innenecke
Remmers Tape VF 100 IC <5074>
Ca. 1 St./Außenecke
Remmers Tape VF 75 EC <5073>
Nach Bedarf:
Remmers MB 2K <3014>
Einheit: m

**00002.0008 Fugen / Übergänge mit rissüb. MDS abdichten**
Horizontale und vertikale Fugen, Innenecken
und Anschlußbereiche an unterschiedlichen Baustoffen
mit dem hochwertigen, vliesbeschichteten
Premium-Dichtband auf NBR Kautschuk
Basis, Remmers Tape VF,
und der zweikomponentigen, rissüberbrückenden
mineralischen Dichtungsschlämme (MDS),
Remmers MB 2K überarbeiten.

Kontaktschicht / Kratzspachtelung mit dem
Abdichtungsstoff herstellen und vollständig
durchtrocknen lassen.

Fugenband vollflächig mit dem Abdichtungsstoff
verkleben.
Ansätze sind mit einer Überlappungsbreite
von > 10 cm auszuführen.

Verbrauch:
Ca. 0,7 kg/m bei 32 cm Einbettbreite (Tape VF 120)
Remmers MB 2K <3014>
Ca. 1 m/m  Remmers Tape VF 120 <5071>
Einheit: m

**00002.0009 Sockelabdichtung mit rissüberbrückender MDS bei W4-E**
Abdichtung gemäß der Wassereinwirkungsklasse W4-E "Spritzwasser im
Wandsockel" aus der 2.-komp.,
rissüberbrückenden, mineralischen
Dichtungsschlämme (MDS, geprüft
nachPG-MDS/FPD und PG-FBB Teil 1),
Remmers MB 2K, herstellen.
Mindesttrockenschichtdicke 2 mm.

Angemischtes Material mittels geeignetem
Applikationsverfahren 2-lagig auf den vorbereiteten
Untergrund auftragen. Abdichtung von 20 cm
unter OK Gelände bis mind. 30 cm über
OK Gelände aufbringen.
Überlappungen auf ggf. vorhandene
Abdichtungslagen sind > 10 cm auszuführen.

Verbrauch:
Ca. 2,2 kg/m² bei 2 mm Trockenschichtdicke
Remmers MB 2K <3014>
Einheit: m2

**00002.0010 Sockeldämmung mineralisch verkleben**
Dämmung aus extrudiertem
Polystyrol-Hartschaum d=____ mm nach
ausreichender Durchtrocknung der
Abdichtung mit der 2.-komp.,
rissüberbrückender, mineralischer
Dichtungsschlämme (MDS, geprüft
nach PG-MDS und PG-ÜBB),
Remmers MB 2K vollflächig verkleben.

Produkt mit geeigneter Zahnkelle
vollflächig auf die Dämmplatte und an
den Plattenstößen auftragen und
auf die durchgetrocknete Abdichtung
aufkleben.

Die Vorgaben der allgemein gültigen Regelwerke zur
Bauwerksabdichtung, sowie die Verarbeitungshinweise und
Vorgaben des Dämmstoffherstellers im bauaufsichtlichen
Verwendbarkeitsnachweis sind zu beachten.

Verbrauch:
Abhängig von der Ebenflächigkeit des Untergrunds,
Plattendicke und Auftragsverfahren.
Ca. 3,5 - 4,5 kg/m²
Remmers MB 2K <3014>
Einheit: m2

**00002.0011 Aufgehendes Mauerwerk aufmauern**
Aufgehendes Mauerwerk nach
ausreichender Trocknung der Abdichtung
aufmauern.
Einheit: m2

**00002.0012 Abdichtung des Verblendmauerwerks mit rissüberbrückender MDS**
*** Bedarfsposition ohne GB
Abdichtung der Vormauerschale aus
der 2-komp., rissüberbrückender, mineralischer
Dichtungsschlämme (MDS, geprüft
nach PG-MDS/FPD und PG-FBB Teil 1),
Remmers MB 2K herstellen.
Mindesttrockenschichtdicke 2 mm.

Kontaktschicht / Kratzspachtelung mit dem
Abdichtungsstoff auf dem vorbereiteten Untergrund
herstellen und vollständig durchtrocknen lassen.

Produkt mit geeignetem Applikationsverfahren
mindestens 2-lagig auf die erdberührte Fläche der
Vormauerschale bis OK Gelände auftragen.

Anschlußbereiche auf ggf. vorhandene
Abdichtungslagen sind > 10 cm auszuführen.

Verbrauch:
Ca. 2,2 kg/m² bei 2 mm Trockenschichtdicke
Remmers MB 2K <3014>
Einheit: m2
